# MFH Birkenweg Wendlingen
Angebotsaufforderung (GAEB DA XML 3.1, DA83)
Projekt: 2016-07
Beschreibung:
Neubau 11-Familienhaus Birkenweg
Birkenweg, 73240 Wendlingen a.N.
Währung: EUR
Auftraggeber: DV-Nummer: 02; Stadt Wendlingen am Neckar
Eröffnung: 10.10.2017 11:00:00
Ende der Zuschlagsfrist: 30.07.2015
Ausführungsbeginn: 24.08.2015
Ausführungsende: 14.09.2015
Sicherheit Gewährleistung %: 0,00
Sicherheit Vertragserfüllung %: 0,00
Erstellt mit: SOFTTECH GmbH, AVANTI pro 2010, 11.09.2017

## 02 ZIMMER-/HOLZBAUARBEITEN
Datum: 11.09.2017

### 02 PROJEKTBESCHREIBUNG

*Hinweis: Vertragsgrundlagen*
Angebotsgrundlagen und Bestandteile des Vertrags

Als Vertragsbestandteile gelten bei Abschluss des Bauvertrages in nachfolgender Reihenfolge:

1.  Der Bauvertrag mit Zusatzvereinbarung.

2.  Die besonderen Vertragsbedingungen dieses Leistungsverzeichnisses.

3.  Nachstehende Leistungsbeschreibung mit ihren zusätzlichen
  technischen Vorschriften.

4.  Die Planunterlagen des Architekten und Statikers sowie vorhandene
Gutachten und die allgemeine  Baubeschreibung.

5.  Die allgemeinen Vertragsbedingungen für die Ausführung von
Bauleistung  nach VOB

6.  Die allgemeinen technischen Vorschriften für die Ausführung von
  Bauleistungen VOB/C, DIN 4102, 4108 und 4109, sowie die weiteren
einschlägigenDIN-Vorschriften für die zu liefernden und zu
  verarbeitenden Materialien.

7.  Die  Baugenehmigung mit zugehörigen Plänen.

8.  Die einschlägigen  Unfallverhütungs-und baupolizeilichen
  Vorschriften, die  Gerüstordnung,Bauarbeiterschutzbestimungen,
  Vorschriften der  Aufsichts behörden, baurechtliche  Bestimmungen,
 Feuer-, Gewerbe-, Verkehrs- und  Gesundheitspolizeiverordnungen,
  örtliche Vorschriften des Bau- und Nachbarrechtes, technische
  Bedingungen der Strom, Gas und  Wasserlieferwerke,  sowie der
  Deutschen Telekom AG.

9.  Die Erklärung des Bieters.

*Hinweis: Vorbedingungen*
Vorbedingung

1. VOB Teil A
Allgemeine Bestimmungen für die Vergabe von Bauleistungen DIN 1960, jeweils in der bei der Angebotsaufforderung gültigen Fassung. Die zusätzlichen nachstehenden Vertragsbedingungen für die Vergabe.
1.1
Vorbehalt der Vergabe von Bauleistungen in Losen, Teile  oder Positionen teilweise anderweitig oder nicht zu vergeben. Nach- oder Mehrforderungen können hieraus nicht gestellt werden.
1.2
Bei Vergabe zu einer Pauschalsumme hat der Unternehmer die Massenangaben des LV., die Zeichnungen usw. unter Berücksichtigung der örtlichen Gegebenheiten zu überprüfen. Korrekturen sind schriftlich bei der Festlegung der Pauschalsumme vorzutragen. Spätere Nachforderungen können keine Berücksichtigung finden. Bei Minderleistungen, die gegenüber dem Leistungsbeschrieb während der Ausführung vereinbart werden, wird der Anteil auf der Basis des LV. festgestellt und an der Pauschalsumme abgezogen. Dasselbe gilt bei festgestellten Minderleistungen bei der Überprüfung der Bauleistungen bei der Abnahme.

2. VOB Teil B
Allgemeine Vertragsbedingungen für die Ausführung von Bauleistungen
DIN 1961, jeweils am Tage der Angebotsaufforderung gültigen Fassung. Ergänzend gelten die Bestimmungen des BGB über den Werkvertrag
( § 631 ff ).
2.1
Das Auftragsschreiben oder der Bauvertrag.
2.2
Das Leistungsverzeichnis mit den enthaltenen zusätzlichen Vertragsbedingungen und technischen Vorschriften.
2.3
Sonstige Ausführungsunterlagen wie Werkpläne, geprüfte statische Unterlagen, Werksvorschriften usw.

3. VOB Teil C
Allgemeine technische Vorschriften für Bauleistungen, in der jeweils am Tage der Angebotsaufforderung gültigen Fassung. Bei Änderung der
DIN - Normen danach obliegt dem Auftragnehmer die Abstimmung mit
der Bauleitung.
Zur Ausführung darf nur Material nach den DIN - Vorschriften und Güteschutzbestimmungen Verwendung finden. Verarbeitungs- und Werksvorschriften sind genauestens bei der Ausführung einzuhalten. Gegebenenfalls ist ein Fachmann des Lieferwerks zur Ausführung, Einarbeitung und Überwachung beizuziehen. Die Kosten sind mit den Angebotspreisen abgegolten.

4. Preisabsprachen, Aufhebung der Ausschreibung
Der Angebotsteller versichert, dass er keine Preisabsprachen mit anderen Bietern getroffen hat. Diese hat den Ausschluss des Angebots zur Folge.
Der Auftraggeber behält sich vor, die Ausschreibung, z.B. bei offensichtlich überhöhten Preisen, aufzuheben.

5. Auftragserteilung, Zuschlagsfrist, Preisbindung
Diese erfolgt durch den Auftraggeber schriftlich. Er ist nicht an das billigste Angebot gebunden. Bis zur Zuschlagsfrist bleibt der Bieter an sein Angebot gebunden, unabhängig von Material-  und Lohnerhöhungen.
Sollte durch irgendwelche Umstände das Vorhaben nicht zur Ausführung kommen, oder die Ausschreibung aufgehoben werden, berechtigt die Abgabe des Angebots, auch als preisgünstigster Bieter, zu keinen Schadensersatzansprüchen.

6. Erfüllungssteuer- und sozialrechtlicher Verpflichtungen
Der Bieter versichert, dass er seinen steuerlichen und sozialrechtlichen Verpflichtungen nachgekommen ist und der zuständigen Berufsgenossenschaft angehört.

7. Ausführungsunterlagen, Prüfungsverpflichtung
7.1
Der Angebotsteller ist verpflichtet, vor Abgabe des  Angebots sich mit der Baustelle, den Angaben des LV. und den sonstigen Ausführungsunterlagen genau vertraut zu machen und Unklarheiten vor Abgabe des Angebots zu klären.
7.2
Der Auftragnehmer ist verpflichtet, vor Beginn der Arbeiten die Angaben des LV. und die sonstigen Ausführungsunterlagen anhand der örtlichen und baulichen Verhältnisse (Rohbaumasse) zu überprüfen. Fehler, Mängel oder Unstimmigkeiten sind dem Architekten sofort und vor Ausführung der Arbeiten schriftlich bekanntzugeben.
7.3
Eine Verletzung der Prüfungspflichten nach 7.1 und 7.2 geht zu Lasten des Auftragnehmers.

8. Ausführung
8.1
Mit den Einheitspreisen der Positionen sind abgegolten:
Das Stellen, Vorhalten und Rücktransport aller zur Ausführung der Leistungen erforderlichen Geräte, Maschinen, Einrichtungen, Schalungen, Gerüste, Werkzeuge, Hebegeräte und -einrichtungen, der Beleuchtung, Abschrankung usw., das Benützen der Gerüste durch andere Handwerker, die Lieferung aller notwendigen Materialien sowie Stellen sämtlicher erforderlichen Hilfskräfte und die Schutz- und Sicherheitseinrichtungen nach den Vorschriften der Berufsgenossenschaft.
8.2
Sind ausserhalb des zu bebauenden Grundstücks Lager-, Arbeitsplätze oder Zufahrtswege einzurichten bzw. herzustellen, hat der Unternehmer die erforderliche Genehmigung einzuholen, etwaige Kosten selbst zu tragen und nach Beendigung der Arbeiten den früheren Zustand kostenlos wieder herzustellen.
8.3
Weichen die ausgeführten Mengen einer Leistung, die unter einem Einheitspreis zusammengefasst sind, von dem im Vertrag genannten Umfang ab, so gelten die Einheitspreise des Vertrages, auch wenn eine Abweichung von mehr als 10% erfolgt.
8.4
Das Heranbringen von Wasser und Strom an die Verbraucherstelle geschieht auf eigene Rechnung und Gefahr. Zur ununterbrochenen und fristgerechten Ausführung der Arbeiten hat der Auftragnehmer die erforderlichen Baustoffe rechtzeitig frei Verwendungsstelle zu liefern und alle erforderlichen Nebenarbeiten zu leisten, die zur Herstellung seiner Leistung nötig sind.
8.5
Die Weitervergabe von Bauleistungen durch den Auftragnehmer ist nur mit schriftlicher Zustimmung des Auftraggebers und unbeschadet der Haftung des Auftragnehmers gestattet. Wenn schwerwiegende Gründe es erfordern, kann die Zustimmung des Auftraggebers jederzeit widerrufen werden.
8.6
Die im LV. festgelegten Fabrikate und Materialien sind zu verwenden. In Ausnahmefällen kann mit schriftlicher Genehmigung der Bauleitung Gleichwertiges verwendet werden. Für alle einzubauenden Materialien und Gegenstände hat der Auftragnehmer dem Auftraggeber auf Anforderung nach Auftragserteilung rechtzeitig Proben bzw. Musterstücke unentgeltlich vorzulegen. Diese sind nach schriftlicher Aufforderung durch den Auftraggeber vom Auftragnehmer auf seine Kosten wieder abzuholen. Erfolgt die Abholung nicht, gehen die Proben und Muster ersatzlos in das Eigentum des Auftraggebers über.
8.7
Für die Ausführung gelten stets die Zeichnungen und sonstigen Unterlagen mit dem jüngsten Fertigungsdatum. Unstimmigkeiten darin und zwischen dem LV. sind vor Ausführung der Arbeiten mit der Bauleitung zu klären und abzustimmen. Vom Unternehmer gefertigte Konstruktions- und Ausführungszeichnungen, sowie Berechnungen sind der Bauleitung vor Arbeits- oder Fertigungsbeginn zur Genehmigung vorzulegen.
Der Auftragnehmer hat die Kosten für die gesetzlich vorgeschriebenen, in den DIN-Normen oder dem LV. enthaltenen Prüfungen zu tragen. Bei verschiedenen Prüfmethoden nach Norm gilt das ungünstigste Ergebnis.
8.8
Bauschutt, Verpackungsmaterial und sonstige Abfälle sowie Verunreinigungen sind vom Unternehmer auf seine Kosten laufend zu beseitigen. Er ist für das Sauberhalten der Wege auf der Baustelle, dem Baugelände und der etwa in Mitleidenschaft gezogenen Wege und Straßen oder Nachbargrundstücke allein verantwortlich.  Der Auftragnehmer haftet gegenüber dem Auftraggeber für alle aus der Unterlassung erwachsenen unmittel-  und mittelbaren Schäden.
Der Auftragnehmer hat die von ihm ausgeführten Leistungen gegen Beschädigung, Diebstahl usw. zu schützen und die dafür entstehenden Kosten zu tragen.

9.Ausführungsfristen, Vertragsstrafe, Abnahme
9.1
Einzelfristen des Terminplanes gelten in Abänderung von VOB Teil B DIN 1961 § 5 Ziffer 1 stets als Vertragsfristen. Kommt der Auftragnehmer mit dem Beginn der Arbeiten oder Ausführung in Verzug, so ist der Auftraggeber berechtigt eine andere Firma ganz oder teilweise mit diesen Arbeiten zu beauftragen. Die gesamten, hierdurch entstehenden Mehrkosten trägt der in Verzug gekommene Auftragnehmer. Zeitverluste infolge Mangel an Material oder Arbeitskräften usw. hat der Auftragnehmer zu vertreten.
9.2
Nur solche Tage werden ausschliesslich als terminverlängernd anerkannt, an denen die Arbeit entsprechend der Schlechtwetterregelung nach dem Arbeitsförderungsgesetz ausfällt. Prüfzeiten gelten nicht als terminverlängernd  ( für Zeichnungen und sonstigen Unterlagen zur Ausführung ).
Wenn in der Ausschreibung, im Auftragsschreiben oder im Bauvertrag nichts anderes vermerkt ist, wird für jeden Werktag Verspätung eine Vertragsstrafe in Höhe von 2permil; der Abrechnungssumme festgelegt.
§ 11 Zi. 2 VOB Teil B findet keine Anwendung.
9.3
Für die Arbeiten erfolgt in jedem Falle eine förmliche Abnahme. Durch eine frühere Benutzung, Inbetriebnahme oder Schlusszahlung wird die Abnahme der geleisteten Arbeiten nicht ersetzt. Erst mit der Ausstellung der Abnahmebescheinigung durch die Bauleitung gilt die Abnahme als erfolgt.
Leistungen, die durch die weitere Ausführung der Prüfung und Feststellung entzogen werden, sind vom Auftragnehmer zur Abnahme schriftlich anzumelden. Bei Unterlassung ist die Bauleitung berechtigt, nach eigenem Ermessen die Leistungen für beide Teile verbindlich festzulegen.

10. Gewährleistung, Mängelbeseitigung
10.1
Die Verjährungsfrist für die Gewährleistung beginnt unabhängig von der Abnahme nach Ziff. 9.3 mit der Schlussabnahme des fertiggestellten Gesamtbauwerkes. Erfolgt eine baupolizeiliche Abnahme, so beginnt die Verjährungsfrist frühestens mit diesem Zeitpunkt.
10.2
Die Verjährungsfrist beträgt 5 Jahre.
Hat der Auftragnehmer Mängel, die während der Verjährungsfrist entstanden sind, zu beseitigen, wird die Verjährungsfrist unterbrochen.
Tritt ein Mangel auf, so trifft den Auftragnehmer die Beweislast dafür, dass der Mangel nicht von ihm verursacht wurde.
10.3
Der Architekt ist berechtigt, soweit erforderlich, weitere Baufachleute zum Zwecke der Mängelbeseitigung hinzuzuziehen. Die Kosten trägt der Auftragnehmer, der zur Mängelbeseitigung verpflichtet ist.
Kommt der Auftragnehmer in der ihm gesetzten Frist mit der Mängelbeseitigung nicht nach, so kann der Auftraggeber eine andere Firma mit den erforderlichen Arbeiten zur Mängelbeseitigung beauftragen. Die Kosten hierfür trägt der Auftragnehmer, der zur Mängelbeseitigung verpflichtet ist.

11. Haftung, Bauwesenversicherung
11.1
Dem Auftragnehmer obliegen, abgesehen von der Erfüllung des Werkvertrages, alle zur Sicherung der Baustelle erforderlichen Maßnahmen in voller, eigener Verantwortung. Hierzu gehören auch die Verkehrssicherung und die Beachtung der angeordneten Verkehrsbeschränkungen einschl. der Unterhaltung der notwendigen Verkehrszeichen.  Der Auftragnehmer ist auch für das Sauberhalten der Wege auf der Baustelle und etwa in Mitleidenschaft gezogenen öffentl. Strassen und Wege allein verantwortlich. Er haftet für alle, aus der Unterlassung solcher Massnahmen dem Auftraggeber erwachsenden, unmittelbaren oder mittelbaren Schäden.  Besonders hat er für alle Schäden und Unfälle infolge von Setzungen, wegen unterlassener oder nicht ordnungsgemäßer Abschrankung, Einrüstung, Spriessung, Abdeckung, Abdämmung und Beleuchtung der Baustelle, sowie für die Beschädigung von Leitungen und Kabeln einzustehen.
Den Architekten trifft im Verhältnis zum Auftragnehmer keine eigene Sicherungspflicht. Für Schäden, die dem Auftraggeber entstehen, hat der Auftragnehmer die Beweislast dafür, daß ihn kein Verschulden trifft.
11.2
Der Auftragnehmer verpflichtet sich, dem Architekten denjenigen Schaden zu ersetzen, der ihm daraus entsteht, daß ihn der Bauherr wegen Verletzung der Bauaufsichtspflicht auf Schadensersatz in Anspruch nimmt und die mangelhafte Leistung vom Auftragnehmer zu vertreten war.
11.3
Der Auftragnehmer ist für die Einhaltung der am Bau zu beachtenden Unfallverhütungsvorschriften allein verantwortlich.
11.4
Der Auftragnehmer hat den Abschluss einer ausreichenden Haftpflichtversicherung nachzuweisen.
11.5
Der Auftragnehmer hat sich anteilig im Verhältnis der Abrechnungssumme an der Versicherungsprämie einer Bauwesenversicherung zu beteiligen. In der Regel sind dies 3 permil; der Auftragssumme.

12. Aufmass und Abrechnung, Revisionspläne, Forderungsabtretungen
12.1
Das Aufmass erfolgt gemeinsam mit der Bauleitung. Die hierfür erforderlichen Hilfskräfte, Geräte, Messurkunden usw. sind vom Auftragnehmer kostenlos zu stellen.
12.2
Rechnungen, Leistungsaufstellungen und Anforderungen von Abschlagszahlungen sind vom Auftragnehmer über die Bauleitung in doppelter Ausfertigung prüfungsfähig einzureichen. Soweit möglich, werden die Arbeiten nach den Ausführungszeichnungen abgerechnet. Auf Verlangen sind für die Schlussrechnung Abrechnungszeichnungen hinzuzufügen. Die Mehrwertsteuer ist gesondert auszuweisen.
12.3
Revisionspläne sind in 2-facher Ausfertigung der Schlussrechnung kostenlos beizufügen.
12.4
Sofern nicht die schriftliche Zustimmung des Auftraggebers vorliegt, sind Forderungsabtretungen ausgeschlossen.

13. Lohn- und Stoffpreisänderungen
13.1
Vertragspreise bleiben für die vereinbarten Fertigstellungsfristen unverändert ohne Rücksicht auf Lohnerhöhungen oder Materialpreissteigerungen. Die Angebotspreise sind Festpreise über die gesamte Bauzeit.
VOB/B § 2 Abs. 3 - 7 bleiben davon unberührt gültig.

13.2
Erstattungsfähig ist für die gesamte Bauzeit nur der tarifliche Lohnunterschied mit einem Zuschlag von 40 % beim Bauhaupt- bzw. 35% beim Baunebengewerbe für Gemeinkosten usw. der, auf der Baustelle, geleisteten Arbeitsstunden. Gehälter von Meistern, Firmeninhabern, Polieren, Angestellten, Ausbildungsbeihilfen für Lehrlinge, Lohn- und Gehaltsnebenkosten, Vergütung für Urlaub, Krankheit, Arbeitsunterbrechung, Arbeitsausfall an Feiertagen u.a. kommen für besondere Vergütung nicht in Betracht.
Der Auftragnehmer ist verpflichtet, eingetretene, tarifliche Lohnerhöhungen unverzüglich der Bauleitung schriftlich mitzuteilen.  Zur Berechnung der Mehraufwendungen sind die geleisteten Arbeitsstunden anhand von Tagesrapporten, die tägl. der Bauleitung zur Anerkennung vorzulegen sind, prüfbar nachzuweisen.

14. Stundenlohnarbeiten
14.1
Stundenlohnarbeiten werden nur nach vorheriger, schriftlicher Vereinbarung über Art und Stundensatz vergütet. Die Lohnberichte sind spätestens am folgenden Werktage der Bauleitung zur Anerkennung vorzulegen.  Bei verspäteter Vorlage kann eine Vergütung abgelehnt werden.
Der Auftragnehmer darf nur dann gelernte Arbeitskräfte für Stundenlohnarbeiten einsetzen, wenn die auszuführenden Arbeiten ein entsprechendes fachliches Können verlangen oder wenn von der Bauleitung Meister, Vorarbeiter oder Poliere zur Arbeitsaufsicht angefordert werden.
Schicht- und Überstundenzuschläge werden nur vergütet, wenn dafür eine schriftliche Aufforderung der Bauleitung vorliegt. Die Zuschläge werden nicht vergütet, wenn sie zur Einhaltung der vereinbarten Termine notwendig sind.  Ausfall- und Wartestunden, Lohnnebenkosten und vermögenswirksame Leistungen werden nicht vergütet.
14.2
Die Unterschrift der Bauleitung auf den Stundennachweisen bestätigt nur die durchgeführte Arbeit.  Sie enthält nicht die Anerkennung, dass die Arbeit ausserhalb der Leistungen des LV. verrechnet werden, wenn sich nachträglich herausstellt, dass die Arbeit durch Preise des Angebots abgegolten wird.

15. Bauschilder
15.1
Nur im Einvernehmen mit der Bauleitung dürfen Bauschilder angebracht werden. Wird vom Auftraggeber ein Sammelschild aufgestellt, werden die Kosten anteilmässig auf die einzelnen Auftragnehmer verrechnet.

16. Anerkennung der Angebots- und Vertragsunterlagen
16.1
Mit der Abgabe des Angebots bestätigt der Bieter, dass er vom Inhalt der zusätzlichen oder etwaigen besonderen Vertragsbedingungen Kenntnis genommen hat und diese als Vertragsgrundlagen für eine etwaige Ausführung der Arbeiten ausdrücklich anerkennt. Dasselbe gilt für evtl. zusätzlichen technischen Vorbemerkungen sowie sonstiger Unterlagen. Angebote scheiden aus, die vom Unternehmer bei der Abgabe nicht durch Unterschrift anerkannt sind. Ebenso werden Angebote ausgeschieden, bei denen der Bieter den Ausschreibungstext selbst ändert. Dasselbe gilt für selbstgefertigte Abschriften des LV. durch den Bieter.
Änderungsvorschläge sind in einem Zusatzangebot gesondert ausführlich zu beschreiben und anzubieten.

- Auf beiliegende Bietererklärung wird verwiesen. -

17. Weitere Festlegungen

| Anteilige Kosten für Bauwasser, Baustrom, Baustellen-WC |  |
| --- | --- |
|  | 1,20 % |

Den Bauschutt hat der Unternehmer selbst zu entsorgen.

Anmerkung:  Beim Rohbauunternehmer sind die Kosten für Bauwasser, -strom und Baustellen-WC in der
  Baustelleneinrichtung erfasst. Dies gilt für die Nachfolgehandwerker.

18. Ich / Wir beabsichtigen keine / die in der beigefügten Liste aufgeführten Leistungen an Nachunternehmer zu übertragen.

19. Ich / Wir sind uns bewusst, dass eine wissentlich falsche Erklärung meinen / unseren Ausschluss von weiteren Auftragserteilungen zur Folge haben kann.

20. Wir erklären durch die rechtsverbindliche Unterschrift, dass im Falle der Auftragserteilung, nur Arbeitskräfte mit einem gültigen deutschen Sozialversicherungsausweis eingesetzt werden.

*Hinweis: Bietererklärung*
B I E T E R E R K L Ä R U N G

1. Wir bestätigen, im Besitz einer Fertigung der nachfolgend aufgeführten Unterlagen zu sein:

Besondere Vertragsbedingungen

- Planunterlagen
- Baubeschreibung
- Zusätzliche technische Vertragsbedingungen
- Leistungsverzeichnis

Wir versichern, diese Unterlagen sorgfältig geprüft zu haben. Unstimmigkeiten oder Unklarheiten haben wir nicht festgestellt. Wir erkennen diese Unterlagen einschliesslich sämtlich darin enthaltener Vereinbarungen und Bedingungen ohne Vorbehalt an.

2. Wir erfüllen regelmässig unsere gesetzliche Pflicht zur Zahlung der Bundes-, Landes- und Gemeindesteuern sowie der Beiträge zur Sozialversicherung.
Auf Anforderung werden wir eine Unbedenklichkeitsbescheinigung des Finanzamtes bzw. des Sozialversicherungsträgers vorlegen.

3.  Die Lohntarifabkommen und alle zum Schutz der Arbeitnehmer erlassenen Vorschriften sowie der besonderen Vorschriften des Jugendschutzgesetzes werden wir einhalten.

4.  Wir haben eine Bauhaftpflichtversicherung für Personen-, Sach- und Vermögensschäden abgeschlossen mit einer Mindestversicherungssumme von  ................................................. je Schadensereignis. Auf Anforderung werden wir eine Bestätigung des Versicherers über den Vertragsabschluss und über die laufenden Prämienzahlungen vorlegen.

5. Wir sind Mitglieder der Berufsgenossenschaft ....................................................................  .
Auf Anforderung bringen wir eine Bestätigung der Berufsgenossenschaft über die Mitgliedschaft und über die laufende Erfüllung der Beitragspflicht.

6.  Wir haben keine unzulässige Vereinbarung über die Abgabe von Angeboten, über die hierbei zu fordernden Preise sowie über die Entrichtung einer Ausfallentschädigung getroffen

7. Für unsere Beteiligung am Ausschreibungsverfahren und für die Erstellung unseres Angebots werden wir keine Vergütungs- und Haftansprüche geltend machen

8. Uns ist bewusst, dass wir bei der Verletzung wesentlicher Pflichten oder Abgabe falscher Erklärungen von weiteren Lieferungen und Leistungen ausgeschlossen werden können und dies ausserdem den Auftragnehmer zur fristlosen Kündigung eines später abzuschliessenden Bauvertrages berechtigt.

9. Ein Freistellungsauftrag zum Steuerabzug bei Bauleistungen gemäss § 48 Abs. 1 Satz 1 des Einkommensteuergesetz (EStG) muss dem Angebot beiliegen.

..............................................., den..........................

  ..............................................................................
Stempel / Unterschrift  Unternehmer

**Ausführungsbeschreibung 0 Allgemeine Projektbeschreibung**
*Allgemeine Projektbeschreibung*
Allgemeine Projektbeschreibung

Die Bauherrschaft beabsichtigt ein Mehrfamilienhaus mit
11 Wohneinheiten, Stellplätzen und Fahrradschuppen auf
dem Teil-Grundstück an der Ecke Waldstrasse - Birkenweg
in 73240 Wendlingen zu errichten.

Baukonstruktion:
Bodenplatte WU-Beton, UG-Wände aus Stahlbeton.
Treppe UG-DG 1-läufig mit Zwischenpodest
Aussenwände aus Mauerwerk Porenbeton
Tragende Innenwände aus Kalksandstein+ Stahlbeton
Pultdach mit Dachbegrünung

Rahmentermine:  Baubeginn ab 10/2017

Projektbeteiligtenliste:

Bauherr: Stadt Wendlingen am Neckar
Am Marktplatz 2, 73240 Wendlingen am Neckar

Planung + Bauleitung: Wild - Architekten
Bahnhofstrasse 30, 73240 Wendlingen am Neckar
Tel.: 07024 - 502354

Tragwerksplanung: Dieter Bulach
Hölderlinstrasse 4, 73240 Wendlingen am Neckar
 Tel.: 07024 - 929225

### 04 ZIMMER- UND HOLZBAUARBEITEN

#### 04.02 ZTV ZIMMER- UND HOLZBAUARBEITEN

*Hinweis: Zimmer- und Holzbauarbeiten DIN 18334*
Zimmer- und Holzbauarbeiten DIN 18334

1.  Planung und Vorbereitung
1.1 Die statische Berechnung und die Konstruktionspläne
werden vom Ingenieurbüro  Dieter Bulach, Wendlingen
angefertigt.
Änderungen gegenüber den vom Ingenieurbüro vorgesehenen
Konstruktionen bedürfen der besonderen Genehmigung
durch den Statiker. Die Kosten der Umplanung sind vom
Unternehmer allein zu tragen. Sollen andere Dimensionen
als im LV, oder in den Zeichnungen vorgeschrieben,
verwendet werden, so hat der Auftragnehmer dies unter
Angabe der Begründung der Bauleitung vor Ausführung der
Arbeiten schriftlich bekanntzugeben. Bei Unterlassung
kann die Bauleitung verlangen, dass die im LV oder in
den Plänen angegebenen Materialien und Dimensionen noch
nachträglich eingebaut werden, ohne dass dem Bauherrn
für die Aus- und Wiedereinbauarbeiten zusätzlich Kosten
entstehen.

Sämtliche Masse auf den Plänen sind verantwortlich zu
überprüfen.
Die Masskontrolle ist zusammen mit der gründlichen
Durcharbeitung der Pläne und dem sich Vertrautmachen
mit allen Einzelheiten des Bauwerks unabdingbar. Die
Notwendigkeit zu Masskontrollen und die Übernahme der
damit verbundenen Verantwortung ergibt sich
zwangsläufig aus der Vielzahl der am Bau Beteiligten.

1.2 Unstimmigkeiten und Widersprüche zwischen den
Architekten- und Statikerplänen müssen sofort der
Bauleitung und dem Ingenieurbüro mitgeteilt werden.

1.3  Die Bauaufsicht und Überwachung der übernommenen
Arbeiten hat durch einen fachlich geeigneten Meister,
Polier oder Vorarbeiter zu erfolgen.

2.  Konstruktionsabnahme
2.1 Soweit eine Abnahme der Konstruktion vorgeschrieben
ist, hat der Unternehmer die zuständige Behörde oder
den beauftragten Prüfstatiker/ Statiker rechtzeitig zu
verständigen. Ausflüchte wegen verspäteter Abnahme
solcher Arbeiten in Bezug auf die Ausführungsfristen
sind ausgeschlossen.
Grundsätzlich darf erst weitergearbeitet werden,
nachdem die Konstruktion abgenommen wurde und
freigegeben ist.

3.  Materialprüfung
3.1 Der Unternehmer haftet für die vorgeschriebene
Festigkeit.

3.2 Eignungs- und Güteprüfungen u.ä. dürfen nur nach
vorheriger Absprache mit der Bauleitung ausgeführt
werden. Die Proben sind in einem besonderen, vom
Bauunternehmer zur Verfügung gestellten Raum so zu
lagern, dass sie von der Bauleitung unter Verschluss
gehalten werden können. Die Prüfung muss durch ein
amtlich anerkanntes Institut erfolgen. Alle Kosten für
die Ausführung der Proben, den Transport und die
Prüfung sind mit den Angebotspreisen vergütet.
Das Prüfergebnis muss der Bauleitung von der
Prüfanstalt unverzüglich mitgeteilt werden, ebenfalls
dem Statiker und dem Prüfingenieur.
Bei mangelhaften Prüfergebnissen hat der Auftragnehmer
für Wertminderungen bzw. Neuausführungen aufzukommen.

3.3 An Bauteilen, die unbearbeitet bleiben, sind für
die Oberflächen Schutzmassnahmen zu treffen, z.B. durch
Kunststoff-Folien oder sonstige Abdeckungen.

3.4 Das Imprägnieren des Holzes hat am Zimmerplatz zu
erfolgen, mit einem anerkannten Holzschutzmittel  nach
den Vorschriften des Lieferwerks.

3.5 Evtl. notwendig werdende Nachbehandlung von
Holzflächen werden keinesfalls vergütet. Fehlerstellen
dürfen erst nach Rücksprache mit der Bauleitung
ausgebessert werden.

4.  Ausführungsmängel
4.1 Werden bei der Bauausführung vom Unternehmer
irgendwelche Abweichungen, Ungenauigkeiten oder Fehler
gegenüber den Plänen verursacht, die die
Standsicherheit des Gebäudes, die Konstruktion,
die Masshaltigkeit oder das Versetzen von Fertigteilen
beeinträchtigen, so muß dies unbedingt und sofort 1 der
Bauleitung und dem Ing.-Büro mitgeteilt werden.
Keinesfalls dürfen solche Mängel verschwiegen oder  vom
Unternehmer eigenmächtig behoben werden.
Er hat Vorschläge zur Behebung der Fehler vorzutragen.
Diese werden von der Bauleitung und dem Ingenieurbüro
geprüft und ggf. nach Verbesserung zur Ausführung
freigegeben.

4.2 Der Unternehmer ist verpflichtet, eine solide,
meistermässige Arbeit auszuführen. Dies bedingt, dass
die Arbeiten mit grösster Sorgfalt ausgeführt werden.
Vor Beginn des Aufschlagens ist die gesamte Baustelle
nachzumessen, ebenso sind die Oberflächen der Decken
usw. mit Hilfe des Nivellierinstruments zu überprüfen.
Vor dem Abbinden der Sparren hat sich der Unternehmer
mit dem Dachdecker in Verbindung zu setzen, um mit
diesem die genaue Länge der Sparren auf Grund der
vorgesehenen Dachdeckung festzulegen.
Sollten Beanstandungen festgestellt werden, oder beim
Ausbau von einem Nachunternehmer wie Gipser, Schreiner,
Glaser, Fliesen- und Estrichleger usw. eine
Nachforderung oder Mehrleistungen geltend
gemacht werden, so gehen alle Kosten zur Behebung
solcher Mängel in voller Höhe zu Lasten des
Unternehmers. Dieser hat den festgestellten Forderungen
der Bauleitung in vollem Umfang nachzukommen.
Die Oberfläche aller Decken, Dachflächen, Gesimse und
Schalungen sind planeben herzustellen.

5.  Aufmass und Abrechnung
5.1 Aufmass örtlich, nach Plänen und dem Leistungsverzeichnis.

6.  Sonstiges
6.1 Werden Gerüste anderer Handwerker mitbenützt, so
ist der Auftragnehmer verpflichtet, die Bauleitung
schriftlich davon zu unterrichten, wenn der Zustand des
Gerüstes nicht oder nicht mehr den Vorschriften
entspricht. Sollen am Gerüst Veränderungen zu Erleichterung von Montagen ausgeführt werden, so ist dazu eine
Genehmigung der Bauleitung einzuholen.
Für die evtl. Folgen (Sach- und Personenschäden)  von
eigenmächtigen Änderungen am Gerüst trägt der
Unternehmer die volle Verantwortung.

Bei allen nachfolgend aufgeführten Arbeiten, die mit
Kran notwendig sind ist dieser miteinzurechnen und
wird nicht separat vergütet.
(Kranstandzeit, An-und Abfahrt eingeschlossen).
Falls der Kran vom Rohbauunternehmer gebraucht wird
ist dies mit ihm abzustimmen. Kosten trägt der Nutzer.

#### 04.04 DÄCHER

**04.04.01 KVH-HH C24/frei Baustelle**
Konstruktionsvollholz, nicht sichtbar (KVH, HH C24)
frei Baustelle
Liefern und Abladen laut Arbeitsplänen und Querschnittsangaben des Statikers bzw. der Bauleitung.

Konstruktionsvollholz gemäss den Vereinbarungen der
Überwachungsgemeinschaft Konstruktionsvollholz als
Bauschnittholz für Zimmerarbeiten liefern; Abbund
gesondert. Bauaufsichtlich zugelassen.

Holzart  : Fichte / Tanne / Kiefer / Lärche
Holzfeuchte : um 15 +/- 3%
Einschnittart: herzgetrennt
Baumkante  : <= 10 % der kleineren Querschnittsseite
  (schräg gemessen)
Einzellängen: gemäss Liste, da keilgezinkt
Menge: 15,000 m3

**04.04.02 Abbinden/Aufschlagen/Bauholz**
Abbinden und Aufschlagen des gelieferten Bauholzes
Schnittklasse A und S in allen Stärken mit allen
vorkommenden Holzverbindungen, einschl. Windverband und
Anbringen aller notwendiger Eisenverbindungen. Die
Holzverbinder, Schrauben, usw. werden in besonderer
Position vergütet. Die erforderlichen Ankerlöcher sind
dem Maurer an der Baustelle anzugeben. Auswechselungen
für Dachfenster, Kamine usw. werden in dieser Position
abgerechnet.
Menge: 1250,000 m
DIN 276-81: 31240

**04.04.03 Hobeln/Profilieren/Sparrenköpfe/200cm**
Hobeln und Profilieren der Sparrenköpfe nach Plan.
Die Kanten sind zu fasen. Ausschnitt für Traufschalung.
Am Hauptdach. ca. 200 cm lang
Menge: 22,000 St
DIN 276-81: 31240

**04.04.04 Hobeln/Profilieren/Sparrenköpfe/120cm**
Hobeln und Profilieren der Sparrenköpfe nach Plan.
Die Kanten sind zu fasen. Ausschnitt für Traufschalung.
Am Hauptdach. ca. 120 cm lang
Menge: 17,000 St
DIN 276-81: 31240

**04.04.05 Hobeln/Profilieren/Sparrenköpfe/70cm**
*** Bedarfsposition ohne GB
Hobeln und Profilieren der Sparrenköpfe nach Plan.
Die Kanten sind zu fasen. Ausschnitt für Traufschalung.
Am Hauptdach  ca. 70 cm lang
Menge: 1,000 St

**04.04.06 Hobeln von Bauholz, z.B. Sparren, Kehlbalken, usw.**
Hobeln von Bauholz,
z.B. Sparren, Kehlbalken, Pfetten, usw. nach Bedarf,
Fasen der Kanten. Beim Transport und Aufschlagen müssen
die Hölzer sorgfältig behandelt und gegen Verschmutzung
geschützt werden.
Der farblose Imprägnieranstrich wird in gesonderter
Position abgerechnet.

z.B. Flugsparren, Pfettenköpfe, usw.
Menge: 25,000 m2
DIN 276-81: 31240

#### 04.06 WÄNDE

**04.06.01 Fachwerkwand/11cm/OSB aussen**
*** Bedarfsposition mit GB
Fachwerkwand, d= 11 cm als Innenwand
(Fertigmass Rahmen 8x8 + 2x15mm) liefern und versetzen
Höhe 2,70 bis 360 cm
Fachwerkwand aus Konstruktionsvollholz komplett mit
Pfosten, Schwellen, Aussteifung usw. liefern und
versetzen.

Die Konstruktion der Wände, e= 62,5 cm ist so
aufzubauen, dass die Beplankung im Trockenbau ohne
Probleme erfolgen kann.
Wand voll ausgedämmt mit Mineralwolle. Dämmung ist in
Preis miteinzurechnen.
Beplankung beidseitig mit OSB-Platten d= 15 mm ist
miteinzurechnen.

Fertigmass Wand einschl. OSB-Platten d= 11 cm
GK-Platten bauseits

Preisstellung:
Fertige Leistung einschl. aller Verbindungsmittel
Menge: 100,000 m2

**04.06.02 Zulage zu Wänden/oberer Abschluss/DN**
*** Bedarfsposition mit GB
Zulage zu Fachwerkwänden d= 11,0 cm für oberen
schrägen, parallel zur Dachneigung laufenden Abschluss.
Menge: 30,000 m

**04.06.03 Zulage Türöffnung herstellen**
*** Bedarfsposition mit GB
Menge: 5,000 St

#### 04.08 WÄRMEDÄMMARBEITEN

**04.08.01 WD/voll/Uniroll/240/WLG 035**
Wärmedämmung als Vollsparrendämmung
liefern und anbringen zwischen den Sparren,
Fabrikat:  Isover Integra ZKF oder gleichwertig.
Dämmstoffdicke: 240 mm
Wärmeleitfähigkeitsgruppe: 035

Angeb. Fabrikat: ......................................
Menge: 300,000 m2

#### 04.10 BRETTSCHICHTHOLZ

**04.10.01 Liefern/Abbinden/Montieren BSH,Fichte/versch. Abmessungen**
Liefern,Abbinden und Montieren von Brettschichthölzern BS GL24h, parallelgurtig, 4 seitig masshaltig
gehobelt, gerade, scharfkantig. technisch getrocknet,

Güteklasse und Oberfläche:
Die Hölzer sind nicht sichtbar.
Entsprechende Anforderungen an die Oberfläche
werden gestellt. Die Kanten sind leicht zu fasen.
Güteklasse I.

Verleimung:
Es dürfen nur Kunstharzleime verwendet werden, die
auf ihre Beständigkeit gegen alle Klimaeinflüsse
geprüft sind melaminharzverleimt gem. DIN 4074/1

D5 - D9 Mittelpfetten  = insgesamt 5 Stück
Querschnitt 20 x 28 cm
Einzellänge ca. 6,5 - 10,10 lfm

Die Mittelpfetten werden in Sparrenebene eingesetzt.
Die Sparren mit Balkenschuhen beidseitig befestigt

Preisstellung:
Frei Baustelle einschliesslich Kran liefern, Abladen
und fertig montieren, farblos imprägniert.
Menge: 2,500 m3
DIN 276-81: 31241

#### 04.12 HOLZSCHÄDLINGSBEKÄMPFUNG -IMPRÄGNIERUNG

**04.12.01 Farbloser Imprägnieranstrich/gehobelte Bretter**
*** Bedarfsposition mit GB
Farbloser Imprägnieranstrich auf gehobelte Hölzer
1x gestrichen z.B. mit Sikkens Cetol oder gleichwertig.
Menge: 150,000 m2
DIN 276-81: 31240

**04.12.02 Grundieren von KVH mit Kulba**
*** Bedarfsposition ohne GB
Grundieren von KVH mit Kulba
Fungizidgrund WS farblos oder gleichwertig.
Menge: 1,000 m2

**04.12.03 Zulage Farbanstrich**
*** Bedarfsposition ohne GB
Zulage Farbanstrich lichtgrau pigmentiert
auf Sparrenköpfe, Ortgang- und Traufbretter, Hängebrett usw.
Farbanstrich passend zur Imprägnierung
2-fach Anstrich, pigmentiert/lasiert mit Zwischenschliff
Menge: 150,000 m2

#### 04.14 DICHTUNGEN/VORDECKUNGEN

**04.14.02 Dampfbremsfolie Difunorm/luftundurchl/+Klebeband**
Dampfbremsfolie "Difunorm"
als Dampfbremse zur Herstellung einer
luftundurchlässigen Schicht bei vollgedämmten Dächern
liefern und fachgerecht aufbringen.
Dampfdiffusionsäquivalente Luftschichtdicke nach DIN
13501: sd >= 150 m,
Stösse mind. 20 cm überlappt und mit Klebeband
Difunorm-K
luftundurchlässige verklebt.
Herstellung luftundurchlässiger Anschlüsse an Wände und
dergleichen mit
dem Dichtband Difunorm-D sind mit einzurechnen.

Preisstellung fix und fertig hergestellt einschl. aller
Anschlüsse usw.

Angebotenes Fabrikat:...........................
sd-Wert:......................
Menge: 320,000 m2
DIN 276-81: 31340

**04.14.03 Dampfbremse/Bauder TOP VARIO**
*** Bedarfsposition ohne GB
Dampfbremsbahn mit variablem sd-Wert liefern und fertig
verlegen,dampfdicht verklebt.
Fabrikat: Bauder TOP VARIO oder gleichwertig
als Dampfbremse mit feuchtevariablem sd-Wert. zur
Herstellung einer luftdichten Schicht bei vollgedämmten
Dächern liefern und fachgerecht aufbringen.
Bahnen entsprechend der Verlegeanleitung
aufbringen/festklammern und mit entsprechendem Kleber
untereinander und an angrenzende Bauteile luftdicht
verkleben und anheften.

Angebotenes Fabrikat:
........................................................
sd-Wert:...................

Preisstellung fix und fertig verlegt einschl.Herstellen
aller luftdichter Anschlüsse an Wände und dergl.usw.
Menge: 1,000 m2

#### 04.16 SCHALUNGEN/LATTUNGEN/RAHMENHÖLZER

**04.16.01 Dachschalung/Holzfaserplatte/diff.offen/16mm**
Diffusionsoffene Holz-Faserplatte als Dachschalung, 16
mm dampfdiffusionsoffen und regensicher, mit Nut und
Feder
Fabrikat: Glunz - Agepan DWD, EGGER - Formline DHF oder
gleichwertig.

Verlegung nach Werksvorschrift.
Plattenstösse an Anschlüssen, Durchdringungen müssen
wind- und wasserdicht abgeklebt werden.

Angebotenes Fabrikat:...........................
Menge: 270,000 m2

**04.16.02 Dachschalung/Fichte Mehrschichtplatte/16mm**
Dachschalung3-Schicht-Platte, d= 16 mm,
als Verkleidung der Dachuntersicht an Trauf- und
Giebelseiten nach Angabe Statik.
Im Preis sind sämtliche Anpassungen, Anschlüsse und
Befestigungen einzurechnen,ebenso Ausfräsen in
Sparrenköpfe.
Zuschnitte und Anpassungen sind fachgerecht auszuführen.

Angebotenes Fabrikat: .................................
Menge: 140,000 m2

**04.16.03 Dachschalung OSB-Platte/25mm**
Dachschalung OSB-Platte, d= 25mm liefern und verlegen
auf die Lüftungsebene aus Rahmenholz verschraubt
nach Angabe Statiker zur Aufnahme der Dachabdichtung.
Menge: 370,000 m2

**04.16.04 Dachschalung 3-Schicht-Platte/27mm**
Dachschalung 3-Schicht-Platte, d= 27 mm liefern und verlegen
auf die Lüftungsebene aus Rahmenholz verschraubt im Randbereich
am Ortgang, Traufe und Pult nach Angabe Statiker zur Aufnahme der Dachabdichtung.
Menge: 40,000 m2

**04.16.05 Trauf- u. Ortgangschalung 24mm/N+F**
*** Bedarfsposition ohne GB
Trauf-u. Ortgangschalung, 24 mm, Nut und Feder
Güteklasse 1, nord. Fichte, konische Schattenfuge oder
gefast.
Im Preis sind sämtliche Anschlüsse und Anpassungen
enthalten. 1 x grundiert, Fichte natur.
Menge: 1,000 m2
DIN 276-81: 31240

**04.16.06 Randbohle,60x60mm/Pult**
Randbohle, d= 60/60 mm am Pult
als Abschluss Firstkante zur Aufnahme
Blechabdeckung.
Holzart  : Fichte / Tanne / Kiefer
Holzfeuchte  : trocken (<=20%)
Sortierklasse : S10
Schnittklasse: S (scharfkantig)
Mase: 60 x 60 mm

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Menge: 30,000 m

**04.16.07 Randbohle 60x60 mm/Ortgang**
Randbohle 60x60 mm auf Dachkonstruktion
als Abschluss Ortgangkante zur Aufnahme
Blechabdeckung.
Holzart  : Fichte / Tanne / Kiefer
Holzfeuchte  : trocken (<=20%)
Sortierklasse : S10
Schnittklasse: S (scharfkantig)
Masse: 60 x 60 mm

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Menge: 32,000 m
DIN 276-81: 31240

**04.16.08 Stellbretter/Mehrschichtplatte/16mm**
Stellbretter 3-Schicht-Platte aus Fichte, BFU 100
 16 mm stark,  allseitig imprägniert mit
Anschlagleisten zwischen den Sparren befestigt,
ca. bis 30 cm hoch.
Menge: 30,000 m
DIN 276-81: 31240

**04.16.09 Lüftungsebene/Rahmenholz 80x80mm**
Lüftungsebene aus Rahmenhölzer 80 x80 mm
auf die DWD-Platte genagelt/verschraubt nach Angabe
Statiker.
Menge: 400,000 m2

**04.16.10 Putzbrett**
*** Bedarfsposition ohne GB
Putzbrett 20x90 mm gehobelt
liefern und montieren - als Abschluss zum Putz.
Menge: 1,000 m

**04.16.11 Insektenschutzgitter/belüftet/Dämmung/Alu**
Insektenschutzgitter für 80 mm Lüftungsebene
zum Luftein- und -austritt im First- und Traufbereich
Material  : Aluminium-Lochblechwinkel
Schenkellänge: 30 mm
Gitterbreite  : ca. 100 mm
Menge: 85,000 m

#### 04.18 BEKLEIDUNGEN

**04.18.01 GK-Platten/12,5mm liefern frei Baustelle**
*** Bedarfsposition mit GB
Gipskartonplatten, d= 12,5 mm für den Innenausbau im
Dachgeschoss liefern frei Baustelle.
Liefern, Transport ins Dachgeschoss mit Kranwagen vor
Aufschlagen des Dachstuhls. Lagern und mit Folie
schützen.
Menge: 300,000 m2

#### 04.20 EINBAUTEILE METALL

*Hinweis: EISENWERK*
EISENWERK nach den Statikerplänen oder -angaben liefern
und montieren. Ausführung nach DIN- und Werksvorschriften. Es dürfen nur zugelassene Baubeschläge, z.B.
BMF und Kammnägel verarbeitet werden. Verzinkt oder
gleichwertig.
Gleichwertige Fabrikate sind nach erfolgtem Nachweis
zulässig.

**04.20.01 Kleineisenteile**
Kleineisenteile (Balkenschuhe) o.Abbund
Kleineisenteile, wie Balkenschuhe, Lochplatten,
Lochbleche usw. für Holzverbindungen, liefern, ohne
Abbund.
Menge: 30,000 KG

**04.20.02 BMF-Windrispenverband 60x2,0mm, verzinkt**
BMf- Windrispenband 60/2,0 mm, verzinkt auf die
Sparrenlage straff gespannt montiert.
Pro Sparren mind. 2 KaNä 4,0 x 40 mm.
Am Fusspunkt ist das Band über den Sparren abzuknicken
und mit Beiholz b=8 cm mit 4 Holzschrauben 8x140 und 13
KaNä 4,0x40 zu befestigen.
An der Schwelle wird je ein Füllholz b=8cm mit 4
Holzschrauben 8x300 und 1 BMF Winkel Typ 105R o.gl.

Ausführung entsprechend Detail Statikplan.

Fertige Leistung einschl. Lieferung und Montage.
Menge: 120,000 m
DIN 276-81: 31241

**04.20.03 BMF-Balkenschuhe 100/170 voll ausgenagelt**
BMF-Balkenschuhe 100/170 voll ausgenagelt
mit BMF-Nägel 4x40 mm
Menge: 190,000 St
DIN 276-81: 31241

**04.20.04 BMF-Balkenschuhe 120/160 voll ausgenagelt**
*** Bedarfsposition ohne GB
BMF-Balkenschuhe 120/160  voll ausgenagelt
mit BMF-Nägel 4x40 mm
Menge: 1,000 St
DIN 276-81: 31241

**04.20.05 Stahlstütze liefern + montieren**
Stahlstütze QH 76 x 5,0
Pos. D10 - D17 liefern und montieren
mit allen Verbindungsmitteln nach Angabe Statik
einschl.
Fusspunkt  mit Fussplatte 160/160/15 mm
Quellmörtel 20 mm, Typ EuroGrout plast o.glw.
4 x Bohrung d=11 mm
4 x FAZ M10

Kopfpunkt  mit Kopfplatte 200/180/15 mm
4 x Bohrung d=11 mm
4 x Holzschraube DIN 571 ds=10x120mm, Senkkopf
Kopfplatte in Mittelpfette bündig

Einzellänge: ca. 3,00 - 3,50 m

Preisstellung: komplette Leistung einschl. Transport und Einbau.

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Menge: 8,000 St

**04.20.06 BMF Winkel 105R**
BMF Winkel Typ 105R
Menge: 10,000 St

**04.20.07 BMF Sparrenpfettenankerpaar Typ 290 + Nägel**
Sparrenpfettenankerpaar Typ BMF-290
mit entspr. BMF-Nägel 4,0x40 nach Angabe Statiker
liefern und anbringen
Menge: 170,000 St
DIN 276-81: 31241

**04.20.08 Sparrennägel Typ S 6,0 x 280 mm**
Menge: 100,000 St

**04.20.09 Lochblech Pfettenstoss/140x400x2/+Kammnägel**
*** Bedarfsposition mit GB
Lochbleche für Pfettenstösse 140x400x2 mm
+ Kammnägel 4x40 mm
Menge: 10,000 St

**04.20.10 Schwellenanker M12+Scheibe 58x6**
Schwellenanker FAZ M12 mit Scheibe 58/6
zur Montage der Schwellen entsprechend Statikangabe.
Menge: 55,000 St

**04.20.11 Schlaudern Pfettenbefestigung - Mauerwerk**
*** Bedarfsposition mit GB
Schlaudern für Pfetten zug- und druckfest
mit Giebelmauerwerk verbinden nach Angabe
Statik.
Menge: 4,000 St
DIN 276-81: 31241

**04.20.12 FAZ M12 A4+GEKA50 einseitig/Scheibe 58/6**
Bolzenanker FAZ M 12 A4 + einseitige GEKA 50
+ Scheibe 58/6 zur Befestigung von:
- Sparren an Betonwand, senkrecht zu Sparren
- Streichsparren innen an Giebelwand oder Trennwand

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Menge: 82,000 St

**04.20.13 FAZ M12 A4+GEKA50 1-2seitig/Futterholz**
Bolzenanker FAZ M 12 A4 + einseitige + beidseitigen
GEKA 50 + Futterholz 10/20, l=25 cm BS GL 24h
+ Scheibe 58/6 zur Befestigung von:
- Anschluss Streichsparren am Ortgang aussen

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Menge: 14,000 St

**04.20.14 BSD-Balkenschuh 200/240 / Sonderanfertigung**
BSD-Balkenschuh 200/240 voll ausgenagelt
als Sonderanfertigung nach Angabe Statik mit
2x11 Kammnägel 4,0x50 und
4xFAZ A4 M10 mit ´
4 Bolzenlöcher d= 11 mm, a=130, x1=60mm

zur Befestigung von:
Anschluss Mittelpfette an Betonwand

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Menge: 6,000 St

#### 04.22 REGIEARBEITEN

*Hinweis: Regiearbeiten*
Stundenlohnarbeiten, die eventuell anfallen bzw. nicht
in den Positionen erfasst sind, sind vor Arbeitsbeginn
anzuzeigen und innerhalb von drei Arbeitstagen zu
bescheinigen lassen oder innerhalb einer Woche an die
Bauleitung zu schicken.

Später vorgelegte Rapportzettel können nicht anerkannt
werden.

Meister, Vorarbeiter und Kundendienstmonteure werden
mit den Stundensätzen für Facharbeiter vergütet.
In den Sätzen sind Auslösung sowie sämtliche Zulagen
enthalten.

Alle auf Nachweis auszuführenden Arbeiten werden bis
zur Fertigstellung der Anlage zu diesen Preisen
vergütet, Material wird zu den Angebots-Lieferpreisen
vergütet !

**04.22.01 Meister**
*** Bedarfsposition ohne GB
Menge: 1,000 h
DIN 276-81: 31343

**04.22.02 Facharbeiter**
*** Bedarfsposition ohne GB
Menge: 1,000 h
DIN 276-81: 31343

**04.22.03 Helfer**
*** Bedarfsposition ohne GB
Menge: 1,000 h
DIN 276-81: 31343

**04.22.04 Maschineneinsatz Kettensäge**
*** Bedarfsposition ohne GB
Menge: 1,000 h
DIN 276-81: 31343

**04.22.05 Maschineneinsatz Kreissäge**
*** Bedarfsposition ohne GB
Menge: 1,000 h
DIN 276-81: 31343

**04.22.06 Maschineneinsatz Kreissäge**
*** Bedarfsposition ohne GB
Maschineneinsatz Flex
Menge: 1,000 h

**04.22.07 Maschineneinsatz Hilti**
*** Bedarfsposition ohne GB
Menge: 1,000 h

**04.22.08 Transporter, z.B. VW, Ford, etc.**
*** Bedarfsposition ohne GB
Transporter, z.B. VW, Ford, etc. einschl. Fahrer
Menge: 1,000 h
DIN 276-93: 345
DIN 276-81: 3132330

**04.22.09 LKW einschl. Fahrer**
*** Bedarfsposition ohne GB
LKW, einschl. Fahrer
Menge: 1,000 h
DIN 276-93: 345
DIN 276-81: 3132330

**04.22.10 Kranwagen einschl. Fahrer**
*** Bedarfsposition ohne GB
Menge: 1,000 h
